# PV-Anlage Essener Str. 66
Angebotsaufforderung (GAEB 90, DA83)
Währung: EUR

## Zusätzlicher Text
1. Zus. Technische Vertragsbedingungen (ZTV)

1.1 Technische Vorschriften
Neben den in der VOB genannten Vorschriften gelten die einschlägigen
Gesetze, Verordnungen, Richtlinien des Bundeslandes am Ort der
Baustelle, der Ver- und Entsorgungsunternehmen, sowie die Auflagen des
Maschinenschutzgesetzes, der Arbeitsstättenverordnung, die
Unfallverhütungsvorschrift und die anerkannten Regeln der Technik.
Ergeben sich bei der Abnahme Zweifel über die Einhaltung der gültigen
Normen und Vorschriften, so hat der Auftragnehmer den entsprechenden
Nachweis zu erbringen. Neben den allgemeingültigen Vorschriften gelten
für das Gewerk neben den Normen der VOB insbesondere noch folgende
Normen und Vorschriften als vereinbart:
- Brandschutzgutachten
- Auflagen und Richtlinien der örtlichen Versorgungsunternehmen

1.2 Einheitspreise und Leistungen
Alle nachfolgenden im LV eingesetzten Einheitspreise gelten für die
Montage und den betriebsfertigen Anschluss für alle ankommenden und
abgehenden Leitungen einschl. aller Klein-, Befestigungs- und
Montageteile, es sei denn, es wird ausdrücklich etwas anderes
beschrieben. Die Koordination der in dieser Ausschreibung enthaltenen
Anlagen mit den Fremdfirmen ist Sache des Auftragnehmers.
Für jede im LV enthaltene Position ist das geforderte Entgelt
einzusetzen. Das Einbringen dieser Leistungen ohne besonderes Entgelt
schließt jedoch die Verpflichtung zur vertragsgemäßen Erfüllung dieser
Leistung einschl.
Garantieleistung nicht aus. Reine Liefer- oder Montagepositionen sind im
LV gesondert gekennzeichnet.
Stemm-, Bohr- und Fräsarbeiten für die Befestigung von Konsolen,
Halterungen etc. sind in die EPs der entsprechenden Positionen mit
einzurechnen.

1.3 Zusammenarbeit mit Fremdgewerken, sonstigen
Lieferanten - Allgemein
Wird für die bestimmungsgemäße Fertigstellung des eigenen Gewerkes die
Zuarbeit/Vorleistung/Nacharbeit eines anderen Gewerkes oder sonstigen
Lieferanten erforderlich, so hat der AN eigenverantwortlich die
notwendigen Abstimmungen herbeizuführen.
Bei der Festlegung von Terminplänen und Arbeitsabläufen des AN sind für
die Ausführung von Zuarbeiten von sonstigen Gewerken ausreichende
Montagezeiten und Zwischenzeiten ohne Berücksichtigung von Akkord-,
Nacht- und Feiertagsarbeiten einzurechnen.
Ist die Leistung des AN bestimmungsgemäß erst durch Zu-/ Nacharbeit von
sonstigen Gewerken/Lieferanten betriebsfertig, so gilt die Leistung des
AN erst nach Ausführung dieser Zuarbeiten als fertig gestellt (z. B.
nachträgliche ELT-Anschlüsse usw.).
Hat der AN Zubehörteile zum Einbau in Fremdgewerke/ sonstigen
Lieferanten zu liefern, so hat er die notwendige
Koordinierung (Techn. Daten, Einbausituation usw.) mit diesem
abzustimmen und die Zubehörteile dem Lieferanten der jeweiligen Anlage
rechtzeitig vor dessen Montagebeginn - spätestens 4 Wochen im Voraus -
komplett zum Einbau zu übergeben.
Sind ELT-Apparaturen/Geräte aus dem Lieferumfang des AN
bestimmmungsgemäß bauseits zu montieren und anzuschließen, so sind diese
spätestens 4 Wochen vor dessen Arbeitsbeginn dem Fremdhandwerk auf der
Baustelle zu übergeben.

1.4 Ausführungsunterlagen
Ausführungszeichnungen werden dem Auftragnehmer 1-fach als Papier und
1-fach als CAD-Datei zur Verfügung gestellt. Weitere Exemplare können
gegen Berechnung ausgehändigt werden.
Firmenzeichnungen sind nur verbindlich, wenn sie den anerkannten Vermerk
des Auftraggebers tragen.

1.5 Nachträge
Bei der Einreichung von Nachträgen sind entsprechende
Kalkulationsnachweise mit einzureichen.
Diese müssen folgende Angaben umfassen:
- Menge
- Material-Einkaufspreis
- Materialzuschlag
- kalkulierter Zeitaufwand-Lohnkostenanteil
- Einheitspreis-Gesamtbetrag
Entfallene Positionen sind entsprechend abzuziehen.
Die Nummerierung erfolgt in Abstimmung mit der Bauleitung entweder als
neue Positionsnummer innerhalb der LV-Struktur oder als Nachtragstitel.

1.6 Aufmaß
Die Abrechnung erfolgt standardmäßig über ein örtliches Aufmaß. Zur
Abgrenzung der Aufmaßabschnitte ist ein entsprechender Aufmaßplan durch
den AN vorzuhalten und eingebaute Anlagenteile farblich zu kennzeichnen.
Das Aufmaß hat über entsprechende Formblätter zu erfolgen.
Die Formblätter müssen folgende Informationen enthalten:
- Datum
- Name des Erstellers (leserlich)
- Bauvorhaben und aufgemessener Bauabschnitt
- Positionsnummern entsprechend LV
Sollte im Rahmen der Auftragsvergabe ggf. eine Pauschalierung vereinbart
werden, so erfolgt die Abrechnung
nach Zahlungsplan und Leistungsbewertung.
Nur von der Bauleitung freigegebene Aufmaße sind abrechnungsfähig.
Rechnungen ohne geprüfte Aufmaße werden zurückgewiesen.

1.7 Abnahmen
Die ggfs. erforderlichen Abnahmen mit Behörden oder Sachverständigen
sind von Auftragnehmern zu koordinieren
und mit den Teilnehmern abzustimmen. Der Bauherr ist hierüber
rechtzeitig zu informieren. Die notwendigen Unterlagen hat der AN in
ausreichender Anzahl rechtzeitig zu übergeben.
Eine Abnahme durch den Bauherrn erfolgt erst nach Abnahme durch die
Behörde bzw. den Sachverständigen.

1.8 Wartung
Die Beauftragung der unter Position 1.8.10 beschriebenen Wartung erfolgt
separat und ist nicht Teil der Hauptbeauftragung.

## Zusätzlicher Text
4. Allgemeine Spezifikationen
4.1 Allgemeines, Auftragnehmerleistungen

4.1.1
Die nachfolgende Leistungsbeschreibung umfasst den vollständigen Einbau
mit allen notwendigen Lieferungen
und Leistungen. Sie schließt alle Arbeiten, wie Gestellung der
erforderlichen Fach- und Hilfskräfte auch für den
Transport bis zur Verwendungsstelle, das gesamte Material und
systembedingtes Zubehör, entsprechend den
Spezifikationen, ein.

4.1.2
Die auszuführenden Arbeiten verstehen sich als fertige Leistungen
einschl. aller Material-, Lohn-, Gerüst- (bis zu einer Arbeitshöhe von
12 m) und sonstigen Nebenkosten. Alle gem. den Spezifikationen zu
erbringenden Aufwendungen, Leistungen, Materialien und Arbeiten sind in
die Einheitspreise einzukalkulieren und mit diesen abgegolten.

4.1.3
Im Leistungsverzeichnis nicht erwähnte, zur endgültigen Fertigstellung
und zum Betrieb aber erforderliche systembedingte Lieferungen und
Leistungen sind vom AN auszuführen.

4.1.4
Der Auftragnehmer haftet allein für seine gesamte Lieferung und Leistung
bis zur Übergabe an den Bauherrn hinsichtlich Qualität, Diebstahl und
Beschädigungen durch Witterungseinflüsse oder Dritte. Schäden, auch
Lackschäden, die während des Transportes, beim Abladen oder auch an
bereits fertig montierten Geräten und Materialien entstehen, gehen zu
Lasten des Auftragnehmers und sind
kostenlos zu beseitigen - "Schutz der eigenen Leistung". Der
Auftragnehmer selbst hat mit geeigneten Mitteln die Geräte und
Materialien gegen Beschädigungen und Verschmutzungen zu schützen.

4.1.5
Die Ausführungsarbeiten hat ein unbedingt zuverlässiger, in der Praxis
erfahrener und entsprechend qualifizierter Fachbauleiter zu leiten und
ständig zu überwachen.

4.1.6
Alle Transportwege innerhalb des Gebäudes (Flure und Treppen) sind
während der gesamten Arbeiten vor Verschmutzungen zu schützen.

4.1.7
Im Gebäude sind keine Lager - und Pausenmöglichkeiten vorhanden,
Lagerbereiche im Aussenbreich sind begrenzt vorhanden und müssen
eigenständig erschlossen und gesichert werden. Diese sind vor Errichtung
mit dem Auftraggeber abzustimmen.

## Zusätzlicher Text
Kennzeichnungen und Beschilderungen
Hierfür gelten die einschlägigen Normen, die Standards, sowie die
VDE-Bestimmungen.
Jedes Gerät muss ein fest angebrachtes Herkunftszeichen (Firmenzeichen)
tragen.
Typenbezeichnung:
- Jedes Gerät soll eine Typenbezeichnung und eine Fertigungsnummer
tragen.

Alle Anschlussleisten für Kabeladern, Verteiler etc. müssen eindeutig
und sauber beschriftet werden. Die Art der Beschriftung ist frühzeitig
mit dem AG oder dessen Beauftragten abzuklären.
Bedienelemente sind mit gravierten Bezeichnungsschildern aus Resopal zu
versehen. Die Form- und Farbgebung
ist mit der BÜ und dem AG vorher abzustimmen.
Die Beschriftungen an den Apparaturen und Anschlussleisten müssen mit
den in den Revi. vorgenommenen Bezeichnungen identisch sein.
Klebeschilder aus Prägezangen sind nicht zugelassen.
Beschriftungen haben in deutscher Sprache zu erfolgen.

Stoffe, Bauteile
Bei den konstruktiven Bestimmungen von Anlagenteilen, die der Wartung
unterliegen, ist bei der Anfertigung und Montage sicherzustellen, dass
die Teile ohne besondere Maßnahmen zugänglich sind und im Reparaturfall
gleichfalls aus- und eingebaut werden können.

Montageunterlagen
Der AN hat Montagepläne bzw. -unterlagen zu liefern, die für die
ordnungsgemäße Erstellung der Anlagen benötigt werden. Die Unterlagen
(inklusiver Berechnungen für die Statik der Modulunterkonstruktion, des
Spannungsfalls,
des Kurzschlussstromes und der Selektivität) müssen projektgebunden
gekennzeichnet und verantwortlich unterschrieben sein. Die Koordination
mit den übrigen, am Bau tätigen Gewerken ist Aufgabe des AN.
Berechnungen sind in prüffähiger, übersichtlicher Form auszuarbeiten.
Grundsätzlich sind sämtliche Unterlagen rechtzeitig vor Beginn der
Montageausführung der Anlagen einzureichen. Nachstehend aufgeführte
Unterlagen sind
genehmigungsfähig zur Prüfung in 3-facher Ausfertigung dem AG bzw. BÜ
vorzulegen:
- VDE-Genehmigungsausweise aller elektrischen Bauteile.
- Blockschaltbild eines jeden Systems bzw. einer jeden Anlage, aus dem
das technische und organisatorische Zusammenwirken aller Bauteile,
Baugruppen und zu peripheren Bauteilen (Endgeräte) zweifelsfrei
hervorgeht. Ebenfalls muss für die Endgeräte die Art der Verkabelung,
die verwendeten Kabeltypen und die Kabeldimensionen dargestellt sein.
- Stromlaufpläne (Wirkschaltpläne), aus denen die elektrische
Funktionsweise erkennbar ist.
- Verteilerbelegungspläne und Leistenbelegungspläne von jedem Verteiler
und von jeder Anschlussleiste.
- Konstruktions- und Werkstattzeichnungen von Sonderkonstruktionen wie
Tableaueinheiten, Tischkonstruktionen, Hilfskonstruktionen für
Befestigungen etc., genau vermaßt, mit Bearbeitungshinweisen und
Materialangaben.
- Berechnungen des Spannungsfall, des Kurzschlussstromes und der
Selektivität.
- Stücklisten mit Fabrikats-, Typen- und Bestellnummernangaben von
Endgeräten, Steckdosen etc.

Der AN hat dafür zu sorgen, dass der AG und dessen Beauftragter stets im
Besitz der gültigen Montagepläne und Brandschottzertifikate sind.
Er hat während der Montage seine Pläne unaufgefordert und fortlaufend
dem Stand der tatsächlichen Ausführung anzupassen.
Die Montage ist ausschließlich anhand freigegebener Montagezeichnungen
durchzuführen.

A) ALLGEMEINE VORBEMERKUNGEN
=================================================================

A1) ALLGEMEINES

Dem Leistungsverzeichnis liegen die "Zusätzliche Vertragsbedingungen für
die Ausführung von Bauleistungen (Z-VOB/B)" der Covivio Immobilien GmbH
in der aktuellen Fassung zugrunde.

Für sich auf dieses Leistungsverzeichnis beziehende Beauftragungen
gelten die Vertragsbedingungen in jedem Einzelfall als vereinbart.
Sofern zukünftig als Ersatz für die aktuell gültigen Z-VOB/B mit dem
Auftragnehmer (AN) neue Z-VOB/B vereinbart werden, gelten für nach
Gültigkeitsbeginn die neuen Z-VOB/B beauftragte Leistungen
ausschließlich die neuen Z-VOB/B.

Für nach diesem Einheitspreisabkommen ausgeführte Leistungen gelten,
ergänzend zur den jeweiligen Leistungsbeschreibungen der einzelnen
Positionen, bei evtl. Widersprüchen in nachfolgend genannter
Reihenfolge, folgende Bedingungen:

1. diese ""Allgemeine Vorbemerkungen"" (A),
2. die sich anschließenden ""Allgemeine technische Vorbemerkungen"" (B),
3. die sich anschließenden ""Besondere technische Vorbemerkungen"" (für
dieses Gewerk) (C),
4. die ""Zusätzliche Vertragsbedingungen für die Ausführung von
Bauleistungen Z-VOB/B"",
5. Baustellenordnung der Covivio Immobilien GmbH in der jeweils gültigen
Fassung.

Mit erhalt der Bestellung erklärt der Auftragnehmer, dass von ihm
sämtliche gesetzlichen, behördlichen und berufgenossenschaftlichen
Auflagen erfüllt werden, die zur Ausführung der Leistungen erforderlich
sind.

Es dürfen nur solche Materialien verwendet werden, über die der
Auftragnehmer das uneingeschränkte Eigentumsrecht besitzt und die
vollkommen frei von Rechten Dritter sind.

Für die Ausführung der Arbeiten ist Fachpersonal in ausreichender Zahl
einzusetzen.
Hierbei ist darauf zu achten, dass für die Ausführung sämtlicher
Arbeiten unsere Baustellenordnung in der jeweils gültigen Fassung zu
beachten ist, die dem ausführenden Fachpersonal in geeigneter Form zur
Kenntnis zu geben ist.

Der Einsatz von Subunternehmern ist lediglich in schriftlicher Absprache
mit dem Auftraggeber erlaubt.

A2) KUNDENDIENST

Die Arbeiten werden z. T. in bewohnten Häusern ausgeführt.

Der Auftraggeber (AG) erwartet vom AN tatkräftige Unterstützung bei den
Bemühungen, berechtigten Mieterwünschen zu entsprechen. Dazu gehören
insbesondere folgende Verpflichtungen:

1) Alle Handwerker/Mitarbeiter des AN haben die Verpflichtung, Kunden
(Mietern) höflich und hilfsbereit zu begegnen. In Gesprächen mit den
Mietern ist das Bemühen von Covivio Immobilien, um einen verbesserten
Kundendienst herauszustellen.

2) Die Mieter sind rechtzeitig vor Durchführung der Reparaturarbeiten zu
verständigen, ggf. durch Aushang im Treppenhaus oder auch individuelle
Terminvereinbarung mit dem einzelnen Mieter.

3) Reparaturen sind sofort, spätestens innerhalb von 2 Arbeitstagen nach
Beauftragung, durchzuführen. Sofern die Frist aus Gründen, die der AN
nicht zu vertreten hat, nicht einzuhalten ist, ist der AG unverzüglich
zu unterrichten.

4) Möbel und sonstiges Mietereigentum, Bodenflächen und angrenzende
Bauteile etc. im Bereich der auszuführenden Arbeiten sind durch Folie,
evtl. Schaltafeln oder Ähnliches zu schützen.

A3) PREISE

Soweit und sobald Überschreitungen absehbar sind, ist hierüber der
Abteilung Einkauf des AG ein schriftliches Angebot einzureichen und eine
gesonderte Vereinbarung zu treffen.

In den Einheitspreisen sind sämtliche Kosten, wie Lohn-, Material- und
Nebenkosten enthalten, insbesondere auch:

1) Koordination / Terminabsprache(n) mit dem(den) Mieter(n) /
Kundenbetreuer(n) / Bauleiter(n)

2) sämtliche Fahrt- und Transportkosten,

3) sämtliche tariflichen Zulagen wie z.B. Schmutz- und Staubzulagen,
Zulagen für ekelerregende
Arbeiten etc.,

4) die Gestellung, Vorhaltung und spurlose Entfernung aller
erforderlichen Gerüste und Absperrungen (ggf. auch Warnschilder) bis zu
einer Höhe der Arbeitsbühne von 2 m; die Mitbenutzung der Gerüste ist
allen mit Reparaturarbeiten beschäftigten Firmen kostenlos zu gestatten,

5) Befestigungsmittel aller Art; Hilfsstoffe wie Nägel, Bindedraht und
Kleinmaterial sowie alle Baustoffe, die zur kompletten Erstellung der
Leistung erforderlich sind,

6) die Abdeckung von Einrichtungsgegenständen zum Schutz vor
Beschädigung und Verschmutzung

7) das, ggf. tägliche, Säubern der Arbeitsstelle; hierzu gehört auch die
Beseitigung von Verunreinigungen des Treppenhauses und/oder der
Hauszuwegungen,

8) der Ausbau und Abtransport sowie die ordnungsgemäße Entsorgung,
einschließlich Kippgebühren, sämtlichen Bauschutts und aller alter,
schadhafter Teile. Teile, für die sich der AG eine generelle oder
einzelfallbezogene Prüfung vorbehalten hat, sind bis zu diesem
Zeitpunkt, längstens jedoch für die Dauer von 10 Wochen, vom AN
vorzuhalten und dürfen erst danach entsorgt werden.

9) Alle weiteren Nebenleistungen, die zur Erfüllung der in den
Leistungspositionen beschriebenen Hauptleistungen, unter Beachtung aller
einschlägigen Vorschriften, erforderlich sind, im EPA aber nicht
gesondert aufgeführt sind.

Erforderliche Leistungen, die in den nachfolgenden Leistungspositionen
nicht enthalten sind, sind als Nachtrag dem zuständigen Bauleiter vor
Ausführung zur Genehmigung aufzugeben. Die Preise für derartige
Zusatzleistungen sind auf der Kalkulationsbasis des
Leistungsverzeichnisses zu kalkulieren. Diese Positionen sind so
ausreichend und umfassend zu beschreiben, dass sowohl eine
sachlich-fachliche als auch eine kalkulatorische Nachprüfung durch den
Auftraggeber gewährleistet ist, hierzu gehört insbesondere die Angabe
der verfahrenen Stunden.

Die Einheitspreise sind Nettopreise. Sie gelten zuzüglich der zum
jeweiligen Leistungserbringungszeitpunkt gültigen Mehrwertsteuer.

A4) ABRECHNUNG

Maßgebend für die Abrechnung ist das nach Fertigstellung der Arbeiten
durch den Auftragnehmer zu nehmende Aufmaß, sowie die Bestätigung des
zuständigen Bauleiters, dass die Leistungen durchgeführt wurden.

Das testierte Aufmaß bzw. die Bestätigung ist vom Auftragnehmer mit der
Schlussrechnung einzureichen.

Der Auftraggeber ist berechtigt, jederzeit ein gemeinsames Aufmaß zu
verlangen.

A5) Nachhaltigkeit

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise in irgendeiner
Form Dritten entgeltlich oder unentgeltlich zugänglich gemacht werden.

B)  ALLGEMEINE TECHNISCHE VORBEMERKUNGEN
=======================================================

B1) ALLGEMEINES

Für Lieferung und Ausführung gelten neben dem Leistungsverzeichnis:

1. die neuesten DIN-Vorschriften, VDE- und VDI-Richtlinien

2. die Vorschriften der zuständigen Behörden (z.B. Bauaufsicht,
Gewerbeaufsicht, Brandverhütung, TÜV, Berufsgenossenschaften und
Versorgungsbetriebe,

3. die Bestimmungen der Gerüstbauordnung

4. Die Festlegungen des jeweiligen Werkstoffherstellers. Die Werkstoffe
müssen den geforderten Bedingungen der Leistungsbeschreibung
entsprechen.

B2) FACHSPEZIFISCHE NACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist mit der jeweiligen
Bauleitung vorher abzustimmen.

Baustoffe und Bauteile dürfen nicht in den Treppenhäusern und/oder auf
anderen Verkehrsflächen gelagert werden.

Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Wir gehen davon aus, dass Ihnen als Handwerksfirma zwar grundsätzlich
die abstrakte Gefahr einer Asbestkontamination bewusst ist, möchten Sie
jedoch nochmals in Bezug auf den Umgang mit Asbest sensibilisieren.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## PV-Anlage Essener Str. 66
Datum: 21.01.25

### Bereich 01 Essener Str. 66

*Hinweis*
Das Bürogebäude in der Essener Str.66, 46047 Oberhausen
wird dekarbonisiert und um eine Photovoltaikanlage als
Volleinspeisung erweitert.

Vor Angebotserstellung-/abgabe sind die Gegebenheiten
vor Ort durch den AN in zusammenarbeit mit der
Fachbauleitung des AG zu prüfen und der AG auf alle
evtl. Änderungen und Schwierigkeiten hinzuweisen.

*Hinweis*
Die Photovoltaikanlage (ca. 520 Module) wird auf einem
Flachdach errichtet. Bei dem Gebäude handelt es sich um
ein 4 stöckiges Bürogebäude, das in 3 Bauteile
untergleidert ist. Die Belegung der Photovoltaikmodule
erfolgt auf allen Bauteilen. Der Bauteil C steht unter
Denkmalschutz und bedarf besonderer Beachtung. Die
notwendigen Genehmigungen liegen dem AG vor.

Als zentraler Steigepunkt bis in das Kellergeschoss
stehen Technikräume oder ein aussenliegendes Leerrohr
zur Verfügung. Die Wechselrichter werden im ehem.
Lüftungsraum verortet.

Das Zählerfeld wird bauseitig bereitgestellt, die
notwendige Verdrahtung ab der Hauptleitungsklemme,
sowie die Nachrüstung des Sicherungsabgangs ist Umfang
des Auftragsnehmers.

Als Messkonzept soll eine Volleinspeisung umgesetzt
werden.

Eine Blitzschutzanlage ist vorhanden.

Der Datenlogger vom Wechselrichter soll über einen
bauseitg gestellten GSM-Router (inkl. Sim-Karte) mit
dem Online Monitoring-Portal verbunden werden.

#### Abschnitt 01.01 Photovoltaikmodul

**01.01.0010 Photovoltaikmodul**
Photovoltaikmodul, Nennleistung min. 420 Wp, aus
monokristallinen Zellen, Schutzklasse II.
Die angebotenen PV-Module müssen folgende
Qualitätskriterien erfüllen:
zertifiziert gemäß IEC 61215 bzw. 61646 Schutzklasse
II, IEC 61730 Anwendungsklasse A, VDE Quality Tested

Die Produktgarantie muss mindestens 12 Jahre betragen.

Inkl. Montagesätze und
Kabel-/Leitungsanschlussbauteilen betriebsfertig auf
der Unterkonstruktion montieren.

Modulleistung in Wp
'

....................................................'vo
m Bieter einzutragen,

Hersteller / Typ
'

....................................................'vo
m Bieter einzutragen,

Produktgarantie
'

....................................................'vo
m Bieter einzutragen,

Toleranz
'

....................................................'vo
m Bieter einzutragen.
Menge: 520,000 St

#### Abschnitt 01.02 Gestellsystem

**01.02.0010 Montagesystem**
Ballastarmes Flachdach Photovoltaik-Montagesystem für
die doppelseitige Aufständerung der Module mit einem
Neigungswinkel von 10° und
Klemmung an der kurzen Modulrahmenseite. Ballastiertes
System ohne Dachdurchdringung, aerodynamisch optimiert.
Aufnahme von Toleranzen durch Systemgeometrie und
Schutzmatte. Im Windkanal getestet.
Eignung für Flachdächer bis 3° Dachneigung mit Folien-
oder Bitumeneindeckung, sowie auf Beton, Kies- oder
Gründächern; ohne Dachdurchdringung, ballastiert.
Statisch nachgewiesene Lösung gemäß EUROCODE 9.
Lastannahmen gemäß EUROCODE 1.
Montage gemäß der zu erstellenden Systemstatik unter
Berücksichtigung der thermischen Trennungsabstände,
sowie der Dachtragfähigkeit.

Die angegebene Menge bezieht sich auf die Modulanzahl.

Inkl. Systemstatik (Modul, Befestigung, Gestell), allem
Zubehör, Klein-, Erdungs-
und Befestigungsmaterialien liefern und betriebsfertig
montieren.

Hersteller / Typ
'

....................................................'vo
m Bieter einzutragen,
Menge: 520,000 St

#### Abschnitt 01.03 Wechselrichter

**01.03.0010 Wechselrichter Photovoltaik 3phasig Bemessungsleitung 17,5 kW**
Wechselrichter 3-Phasen
Datenlogger: integriert mit Ethernet und WLAN
DC-Lasttrennschalter nach DIN VDE AR-N-4105

Die Montage des Wechselrichters erfolgt im Innenbereich
des Gebäudes neben der NSHV.

Inkl. allem Zubehör und Befestigungsmaterialien
liefern und betriebsfertig montieren.

Hersteller / Typ
'

....................................................'vo
m Bieter einzutragen.
Menge: 6,000 St

**01.03.0020 GSM Router**
GSM Router zur Datenübertragung liefern, montieren, an
die Wechselrichter anbinden einschl. Netzwerkleitungen,
a. P. Gehäuse, Befestigungsmaterial etc.,
betriebsfertig installieren

Der erforderliche Stromanschluss für den Router sowie
die SIM Karte werden bauseits gestellt.
Menge: 1,000 St

**01.03.0030 Datenlogger**
*** Bedarfsposition ohne GB
Datenlogger des Wechselrichterherstellers zur
Datenübertragung liefern, an die Wechselrichter
anbinden und betriebsfertig installieren

Die erforderliche SIM Karte wird bauseits gestellt.
Menge: 1,000 St

**01.03.0040 GSM Antenne**
*** Bedarfsposition ohne GB
GSM Antenne für den Innenbereich, einschl.
Anschlussleitung bis zum Router bzw. Datenlogger,
liefern und betriebsfertig montieren
Menge: 1,000 St

**01.03.0050 DC Überspannungsschutz Typ1/2**
DC Überspannungsschutz Typ 1/2
Bemessungsisolierspannung: 1.000 VDC
Gehäuse: IP65

Inkl. allem Zubehör und Befestigungsmaterialien
liefern und betriebsfertig montieren.

Hersteller / Typ:
'

....................................................'
vom Bieter einzutragen.
Menge: 6,000 St

#### Abschnitt 01.04 Kabel / Kabeltragsystem

**01.04.0010 Solarkabel H1Z2Z2-K 4 mm²**
Solarkabel 1 x 4 mm²
Aussen-O 5,7 mm
Solarleitung nach DIN EN 50618
Bauartkurzzeichen H1Z2Z2-K
TÜV Zertifikats-Nr.: R 60104266
Außenmantelfarbe: Schwarz
Gemischte Verlegung

liefern und betriebsfertig montieren.
Menge: 1000,000 m

**01.04.0020 Kabel NYM-J 5x16 mm²**
NYM-J/-O DIN VDE 0250-204, in vorhandenem
Installationsrohr/-kanal/Sammelhalter/auf Kabelrinne,
Leiterzahl 5, Querschnitt 6mm².
Zur Verbindung der Wechselrichter mit der NSHV.

Gemischte Verlegung in Teillängen.

liefern und betriebsfertig montieren.
Menge: 100,000 m

**01.04.0030 Kabel/Leitung anschließen bis 5 Adern 16mm²**
Kabel/Leitung anschließen bis 5 Adern 6mm².

liefern und betriebsfertig montieren.
Menge: 2,000 St

**01.04.0040 Kunststoff-Mantelleitung NYY-J 1x16mm²**
NYY-J/-O DIN VDE 0250-204, in vorhandenem
Installationsrohr/-kanal/Sammelhalter/auf Kabelrinne,
Leiterzahl 1, Querschnitt 16mm².

Zur Erdung der Unterkonstruktion mit dem
Gebäudepotentialausgleich.

Gemischte Verlegung in Teillängen.

liefern und betriebsfertig montieren.
Menge: 100,000 m

**01.04.0050 Erdungsanschlüsse**
Erdungsanschlüsse 16 mm² an bauseits vorh.
PA-Anschlusspunkte herstellen, einschl. systembedingtem
Klemmmaterial.

liefern und betriebsfertig montieren.
Menge: 12,000 St

**01.04.0060 MC4 Stecker +**
MC4 Stecker +

Inkl. notwendigem Zubehör

liefern und betriebsfertig montieren.
Menge: 40,000 St

**01.04.0070 MC4 Buchse -**
MC4 Buchse -

Inkl. notwendigem Zubehör

liefern und betriebsfertig montieren.
Menge: 40,000 St

**01.04.0080 Mittleres Kunststoffstangenrohr starr 20**
Isolierstoffrohr aus PVC-U DIN EN 61386-21,
mittelschwer, starr, FPKu-EM-F,

Verlegung geschlossen, mit Abstandsschellen, an
Wand/Decke,

Außendurchmesser 20 mm

Inkl. allem Zubehör und Befestigungsmaterialien
liefern und betriebsfertig montieren.
Menge: 50,000 m

**01.04.0090 Mittleres Kunststoffstangenrohr starr 32**
Isolierstoffrohr aus PVC-U DIN EN 61386-21,
mittelschwer, starr, FPKu-EM-F,

Verlegung geschlossen, mit Abstandsschellen, an
Wand/Decke,

Außendurchmesser 32 mm

Inkl. allem Zubehör und Befestigungsmaterialien
liefern und betriebsfertig montieren.
Menge: 75,000 m

**01.04.0100 Potentialausgleichsschine**
Potentialausgleichsschiene

Anschlussmöglichkeiten:
  7x ein- oder mehrdrähtige Leitungen bis 25 mm² oder
feindrähtige
 Leitungen bis 16 mm²
  1x Rundleiter Rd 8-10
  1x Flachband bis FL30 oder Rundleiter Rd 8-10
  Fußplatte und Abdeckhaube aus Polystyrol grau
  Abdeckhaube plombierbar / beschriftbar
  Version: schwarz = UV-beständig für den Aussenbereich
  Kontaktleiste aus Messing vernickelt
  Schrauben und Überleger aus Stahl, galvanisch
verzinkt
  Blitzstromtragfähig 100 kA (10/350)
Menge: 1,000 St

**01.04.0110 UV Schutzrohr**
Geschlitztes, verschließbares Wellrohr aus
PP-MOD-BS-UV. Nicht flammenausbreitend, für die
Installationen im Freien, geeignet.
Bis 20 Jahre UV-stabil.
Temperaturbeständigkeit nach LV312-3: -40° C bis +105°
C
Temperaturbeständigkeit nach DIN EN 61386-22 (VDE
0605-22) -25° C bis +105° C.
Entflammbarkeit: UL 94 V2 / FMVSS 302
Innendurchmesser: 27,3mm
Aussendurchmesser 35,5mm
Menge: 150,000 m

#### Abschnitt 01.05 Wanddurchbrüche

**01.05.0010 Durchbohrung in Decken / Wänden Durchmesser bis 5cm - Dicke 10 bis 20 cm**
Durchbohrung in Decken / Wänden aus Stahlbeton,
mit/ohne Putz, Durchmesser bis 5cm, Dicke 10 bis 20 cm.

liefern und betriebsfertig montieren.
Menge: 5,000 St

**01.05.0020 Durchbohrung in Decken / Wänden Durchmesser bis 5cm - Dicke 20 bis 30 cm**
Durchbohrung in Decken / Wänden aus Stahlbeton,
mit/ohne Putz, Durchmesser bis 5cm, Dicke 20 bis 30 cm.

liefern und betriebsfertig montieren.
Menge: 3,000 St

**01.05.0030 Bauaufsichtlich zugelassene Brandschutzabschottung als Schott Mörtelschott 0,02-0,05 m2. liefern und betriebsfertig montieren.**
Bauaufsichtlich zugelassene Brandschutzabschottung als
Schott Mörtelschott 0,02-0,05m², einschließlich
Kennzeichnung.

liefern und betriebsfertig montieren.
Menge: 8,000 St

#### Abschnitt 01.06 Allgemeine Leistungen

**01.06.0010 Baustelleneinrichtung**
Einrichtung der Baustelle
Menge: 1,000 psch

**01.06.0040 Betriebsanweisungen**
Betriebsanweisungen erstellen und dem Nutzer im Rahmen
der Revisionsunterlagen für jedes Anlagensystem dieses
Leitungsverzeichnisses übergeben.
Menge: 1,000 psch

**01.06.0050 Anmeldung beim EVU, Feuerwehr und Marktregister in Abstimmung**
Anmeldung beim EVU, Messstellenbetreiber, Feuerwehr und
Marktstammdatenregister nach den Vorgaben des Bauherrn
inkl. Erstellung der dafür erforderlichen Unterlagen,
sowie falls erforderlich zum Zählerwechsel, usw.
Menge: 1,000 psch

**01.06.0060 Einweisung**
Das technische Personal des Betreibers ist in das
System einzuweisen. Diese Einweisung ist
schriftlich zu dokumentieren.

Bestandteil der Einweisung:
Die Montageorte, die Funktion und die Bedienung der
wesentlichen Komponenten wurden aufgezeigt:
Gesamtanlage, Module, Wechselrichter, Leitungen,
DC-Freischalter, Schutztechnik, Zähler.
Wenn vorhanden: Funktions-, Ertrags-,
Daten(fern)-überwachung,
Überspannungsschutzeinrichtung.

Bedienungsanleitung und Revisionsunterlagen
Die Bedienungsanleitung und Revisionsunterlagen sind zu
übergeben und zu erläutern.

Erläuterung der relevanten Betriebszustände:
- ungestörter Betriebszustand
- gestörter, ungefährlicher Betriebszustand
- gestörter, gefährlicher Betriebszustand
Menge: 1,000 psch

**01.06.0070 Anlagendokumentation und Inbetriebnahme**
Die vollständige Dokumentation ist 2-fach in Papierform
und 1-fach digital zu erstellen. Eine Version ist in
einem Aktenfach an der Verteilung AC zu hinterlegen.
Zur vollständigen Dokumentation und Inbetriebnahme muss
mindestens der EN 62446-1 entsprechen.
Menge: 1,000 psch

**01.06.0080 VOB-Abnahme**
Nach erfolgter Sachverständigen-Abnahme und
gegebenenfalls Mängelfreimeldung, sowie der Anmeldung
beim EVU und Marktregister wird die VOB-Abnahme
durchgeführt.
Hier sind die Kosten für den Mitarbeiter anzugeben.
Zusätzlich ist schriftlich mit Bestätigung der
Hersteller zu bestätigen, dass die Produktgarantie der
Komponenten der PV-Anlage an den AG übergeht.
Menge: 1,000 psch

**01.06.0090 Sachverständigen-Abnahme**
Die Anlage wird von einem Sachverständigen abgenommen.
Dafür muss die Anlagendokumentation 1-fach zu diesem
Termin vorgelegt werden. Zu dieser Abnahme ist ein
Mitarbeiter beizustellen. Die Beauftragung des
Sachverständigen erfolgt durch den AG. Hier sind nur
die Kosten für den Mitarbeiter anzugeben.
Menge: 1,000 psch

#### Abschnitt 01.07 Stundenlohnarbeiten

**Ausführungsbeschreibung 0001 Ausführungsbeschreibung**
*Details*
Stundenlohnarbeiten durch Arbeitskräfte, die auf
Anordnung
des Auftraggebers auszuführen sind.
Der Ausführung von Stundenlohnarbeiten liegen die,
besonderen
Vertragsbedingungen (BVB) und  15 VOB/B zu Grunde.
Angeboten wird für die jeweilige Arbeitskraft ein
Verrechnungssatz,
der sämtliche Aufwendungen enthält, insbesondere
den tatsächlichen Lohn mit Zuschlägen für Gemeinkosten,
Sozialversicherungsbeiträge, sowie die sonstigen Lohn-
und
Gehaltsnebenkosten.
Der Verrechnungssatz ist unter Beachtung der
preisrechtlichen
Vorschriften ermittelt. Er gilt unabhängig von der
Anzahl der
abzurechnenden Arbeitsstunden.
Zuschläge für Nacht-, Sonntags- und Feiertagsarbeit
sind nicht
in die Einheitspreise einzukalkulieren.
Stundenlohnarbeiten sind immer mit Arbeitskräften mit
der für
die Arbeiten max. erforderlichen Qualifikation
auszuführen,
sofern entsprechendes Personal unter Beachtung des
Wirtschaftlichkeitsprinzips zur Verfügung steht.
Diese werden, soweit diese anfallen, nach den üblichen
Tarifvereinbarungen gesondert vergütet. Dem Angebot
liegen
folgende Verrechnungssätze zu Grunde,
und zwar:

**01.07.0010 Stundenlohnarbeiten Auszubildender / Helfer**
Stundenlohnarbeiten Auszubildender
gemäß vorstehender Spezifikationen
Menge: 10,000 Std

**01.07.0020 Stundenlohnarbeiten Monteur**
Stundenlohnarbeiten Monteur (Geselle)
gemäß vorstehender Spezifikationen
Menge: 10,000 Std

**01.07.0030 Stundenlohnarbeiten Obermonteur**
Stundenlohnarbeiten Obermonteur
gemäß vorstehender Spezifikationen
Menge: 5,000 Std

#### Abschnitt 01.08 Spezifikationen Option Wartung

**Ausführungsbeschreibung 0002 Ausführungsbeschreibung**
*Details*
Wartung nach AMEV Arbeitskarte KG 442 - PV-Anlagen,
Variante 2 vom 01.04.2022.
Die nachfolgende Leistung komplett als einseitige
Option des Auftraggebers.
Der AG behält sich daher das Recht vor, nach seiner
Maßgabe
und unter Wahrung der erforderlichen techn.
Zusammenhänge,
jede Position der in diesem Titel enthaltene Leistung
von einer
Beauftragung auszunehmen oder in der Stückzahl zu
reduzieren.
Die vom Bieter einzutragenden Angebotsdaten und Preise
sind hierauf abzustellen. Er verzichtet in dem
Zusammenhang
hiermit ausdrücklich auf das Recht zur
Anpassung der verbleibenden Einheitspreise bei evtl.
Minderung
des zu beauftragenden Leistungsumfangs.
Der Auftraggeber ist nicht verpflichtet, diese
Leistungen dem
Auftragnehmer zu übertragen.
Es wird jedoch darauf hingewiesen, dass die
Preisgestaltung
dieser Leistungen in die Beurteilung des
Gesamtangeboteseinbezogen wird.
Materiallieferungen sind nicht enthalten. Ausgenommen
sind
Materialien, die im Rahmen der Wartungsarbeiten zur
Wahrung
der Dauer der Verjährungsfrist für Mängelansprüche zu
ersetzen
sind.
Sind zusätzliche Materiallieferungen erforderlich,
müssen sie
vom Auftraggeber vorher bestätigt bzw. je nach
Aufwandshöhe
vor Beginn der Arbeiten angeboten und die Beauftragung
eingeholt werden.
Die Wartungsarbeiten sind innerhalb der üblichen
Arbeitszeiten
auszuführen.

**01.08.0010 Wartung**
*** Bedarfsposition ohne GB
Wartung aller Komponenten der PV-Anlage aus diesem
Leistungsverzeichnis-Text
zur Gewährleistung eines störungsfreien und
funktionssicheren Betrieb passend nach Vorschrift des
Geräteherstellers und von zutreffenden behördlichen
Vorschriften, sonstigen Regeln, z.B. AMEV, VDMA, DVGW,
VDE, DIN etc., mindestens jedoch 1-mal jährlich während
der Verjährungsfrist für Mängelansprüche. Ein
Vertragsentwurf zu dieser Position ist auf Anforderung
einzureichen.
EP = Jahresgebühr für 12 Monate
Menge: 1,000 EP
